# Hausanschlussarbeiten
Angebotsaufforderung (GAEB 90, DA83)
Währung: EUR

## Zusätzlicher Text
BAUVORHABEN:  Billstedter Mühlenweg 21-29a
  22117 Hamburg

GEWERK:  Klempner+ Tiefbauer

Die Hausanschlussleitungen der Hauseingänge sind überwiegend noch aus
Blei.
Hier muss die Leitung in Abspache mit Hamburg Wasser erneuert werden.
Augenscheinlich ist mind. ein Hausanschluss in PE-Rohr schonmal erneuert
worden.
Bei zwei Hauseingängen gehen Kupferleitungen in die Außenwand. Hier ist
durch eine Probegrabung zu kontrollieren, aus welchen Material die
Leitung außerhalb des Hauses im Erdreich besteht.
Laut Hamburg Wasser ist wahrscheinlich bis zur Grundstücksgrenze schon
ein Habit-Rohr vorhanden,
an welches die neue Leitung angeschlossen werden kann.

## Billstedter Mühlenweg 21-29a, Hausanschl
Datum: 29.08.24

*Hinweis*
Bauvorhaben:

Billstedter Mühlenweg 21-29a
22117 Hamburg

10 Häuser

Beginn:  schnellstmöglich nach Absprache
Fertigstellung:  schnellstmöglich nach Absprache

GEWERK :  Sanitärinstallateur+ Tiefbauer

Für Angebot, Lieferung Ausführung und Abrechnung gelten
neben dem Leistungsverzeichnis

die "ZUÄTZLICHE TECHNISCHEN VORSCHRIFTEN"

bei Gerüstgestellung durch den Auftragnehmer die
Bestimmungen der Gerüstbauordnung.

VOB Teil C, DIN 18299  Allgemeine Regelungen für
Bauarbeiten jeder Art.

Für die notwendigen Reinigungs-, Entschichtungs- und
Entsorgungsarbeiten wird auf die gültigen Gesetze,
örtlichenVerordnungen, Satzungen und
Transportbestimmungen verwiesen. Diese sind bei den
zuständigen Behörden zu erfragen. Behördliche
Forderungen und Auflagen sind, soweit nicht besonders
beschrieben, entsprechend zu berücksichtigen.

Außerdem gilt:

Für Betonarbeiten: DIN 18331

Für Betonschutz-Erhaltungsarbeiten: DIN 18349
Betonerhaltungsarbeiten

Für Gebäude- und Grundstücksentwässerung: DIN 1986-100

NEBENLEISTUNGEN
------------------------------
Leistungen im vorstehenden Text, die im
Leistungsverzeichnis nicht besonders erwähnt sind, aber
zur Fertigstellung unumgänglich notwendig sind, gelten
als Nebenleistungen und werden nicht vergütet.

TECHNISCHE VORBEMERKUNGEN

1.  Allgemeines

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

1.1. Für Angebot, Lieferung und Abrechnung gelten neben
dem Leistungsverzeichnis und der VOB:
       - die zusätzlichen Vertragsbedingungen des
AG(Z-VOB/B)
       - die Bestimmungen der Gerüstbauordnung
       - VOB Teil C, DIN 18299, Allgemeine Regelungen
für Bauarbeiten jeder Art
       - VOB Teil C, DIN 18451, Gerüstarbeiten
       - DIN-Normen ,VDE- und VDI-Richtlinien
       - Vorschriften der zuständigen Behörden (z. B.
Bauaufsicht, Gewerbeaufsicht,
  Brandverhütung, TÜV, Berufsgenossenschaften u.
a.)
       - TRGS 519
       - Baustellenverordnung

  Die Festlegungen des jeweiligen
Werkstoffherstellers. Die Werkstoffe müssen den
geforderten
  Bedingungen der Leistungsbeschreibung
entsprechen.

  Bei auftretenden Widersprüchen bei o. a.
Bestimmungen sind diese dem AG anzuzeigen. Vor
  Ausführungsbeginn ist eine Vereinbarung mit dem
AG herbeizuführen.

1.2  Gemeinsame Ortsbesichtigungen finden nicht statt.
Der Bieter hat sich selbst an der Baustelle
  ausreichend zu informieren.

1.3  Die Arbeiten werden in bewohnten Häusern
ausgeführt, das bedingt einen entsprechend
  rücksichtsvollen Umgang mit den Mietern des Hauses.

1.4  Bodenflächen und angrenzende Bauteile im Bereich
der  auszuführenden Arbeiten,
  sind durch Folie o. ä. zu schützen.

1.5  Baustoffe und Bauteile dürfen nicht in den
Treppenhäusern und auf Verkehrsflächen gelagert werden.

1.6  Der Auftragnehmer ist verpflichtet, andere
Gebäudeschäden, die durch Ausführung  seiner Leistung
  entstanden sind, unverzüglich dem zuständigen
Bauleiter zu melden. Die durch Verschulden des AN
  entstandenen Schäden sind zu seinen Lasten zu
beheben.

2.  In den Einheitspreisen sind enthalten:

2.1  Die Schuttabfuhr einschl. Kippgebühr in allen
Positionen.

2 2  Die rechtzeitige Benachrichtigung der
Wohnungsinhaber über den beabsichtigten Arbeitsbeginn
durch
  einen Treppenhausaushang.

2.3  Gestellen und Vorhalten, Um-und Abbau aller
erforderlichen Arbeits- und Schutzgerüste,
Absperrungen,
  Warnschilder und dergleichen. Die Mitbenutzung
der Gerüste ist eventuell weiteren mit
Reparaturarbeiten
  beschäftigten Firmen kostenlos zu gestatten.

2.4  Kosten für Wasser- und Stromentnahme.
  Sofern auftragsbedingte Anschlüsse zur Verfügung
gestellt werden, hat der AN auf seine Kosten
  Zwischenzähler zu installieren und die
Anfangs-und Endstände gemeinsam mit der Bauleitung
abzulesen.
  Die gemessenen Verbräuche werden von der
Schlußrechnung abgehalten.

2 5  Sämtliche Lieferungen und Leistungen, die zur
sachgemäßen Herstellung der  Arbeiten erforderlich
sind,
  jedoch im Leistungsverzeichnis nicht besonders
erwähnt sind, wie z. B. Fahrt- und Transportkosten,
  Standgebühren, Kosten für die  Benutzung von
Straßen und Gehwegen oder anderen Flächen als
  Baustellengelände und dergleichen.

2.6  Das tägliche Säubern der Arbeitsstelle und
Abfahren des gesamten anfallenden Bauschuttes bei
  Arbeitsschluss. Bauschutt darf grundsätzlich
nicht im Gebäude gelagert werden. Schutt, der andere
  Handwerker behindert, wird von der Bauleitung
auf Kosten des Verursachers von Dritten beseitigt.

2.7  Die Kosten für Aufenthalts- und Lagerräume, falls
diese nicht vom Auftraggeber gestellt werden.

2.9  Zur Absicherung eventueller Ansprüche von dritter
Seite sind anfänglich vorhandene Mängel
  (Gebäudeschäden, Gehwege, öffentl./privat u.
ä.) vom AN zu dokumentieren und fotografieren. Sofern
  aufgrund fehlender, mangelhafter Dokumentation
anfänglich vorhandene Mängel nicht nachgewiesen
  werden können, sind diese Schäden zu Lasten des
AN zu beseitigen.
  Die  Dokumentation und Fotos sind dem AN
kostenlos zu hinterlassen.

2.11  Der Auftragnehmer muß für selbstverschuldete
Schäden eine angemessene
  Betriebshaftpflichtversicherung für Personen-
und/oder Sachschäden oder daraus resultierende
  Vermögensschäden abgeschlossen haben. Der
Auftraggeber behält sich vor, eine Bestätigung der
  Versicherungsgesellschaft vorlegen zu lassen.

 2.12  Das Schützen der Gehwege (z. B. Überfahrt aus
Stahlplatten) und angrenzender Gebäude.

### Bereich 1 Hausanschluss

#### Abschnitt 1.1 Tiefbauarbeiten

**1.1.10 Baustelleneinrichtung**
An- und Abtransport aller erf. Geräte und Maschinen
Geräte, Werkzeuge und sonstige Betriebsmittel die zur
vertragsmäßigen Durchführung der Bauleistungen
erforderlich sind inkl. Vorhaltung.
Menge: 1,000 psch

**1.1.20 Baustellenabsperrung auf privatem Grund**
Baustellenkennzeichnung, Kennzeichnen der
Baustelle nach den zz. gültigen
Vorschriften und den Anordnungen des
Auftraggebers bzw. der
Verkehrsaufsichtsbehörde mit den erforderlichen
Verkehrs- und Hinweiszeichen. Abschrankungen
(alle reflektierend),
Schutz- und Sicherheitseinrichtungen sowie
Beleuchtung während
der Bauzeit liefern, aufbauen und unterhalten.
Menge: 10,000 Stck

**1.1.30 Baustellenabsperrung auf öffentlichem Grund**
Baustellenkennzeichnung Kennzeichnen der
Baustelle nach den zz. gültigen
Vorschriften und den Anordnungen des
Auftraggebers bzw. der
Verkehrsaufsichtsbehörde mit den erforderlichen
Verkehrs- und Hinweiszeichen. Abschrankungen
(alle reflektierend),
Schutz und Sicherheitseinrichtungen sowie
Beleuchtung während
der Abrechnung anteilig per Haus.
Menge: 10,000 Stck

**1.1.40 Halteverbotzone**
Halteverbotzon ca. 20m einrichten incl. Antrag bei der
Polizei. Abrechnung zum Nachweis zzgl. 5%
Allgemeinkosten.
Menge: 10,000 Wo

**1.1.50 Sondernutzung**
Sondernutzung ca.  20m für Anmietung von Flächen auf
dem
öffentlichem Grund beantragen ( Gehwegquerung
mit Baugeräten, Containergestellung, Lagerung von
Baumaterial u.ä) Abrechnung erfolgt zum Nachweis zzgl.
5% Allgemeinkosten.
Menge: 10,000 Wo

**1.1.60 Leitungspläne**
Beschaffung erforderliche Leitungspläne vom Versorger.
Menge: 1,000 psch

**1.1.70 Kampfmitteluntersuchung**
Baubegleitende Kampfmittelräumung nach §21
Sprengstoffgesetz (2 Tage per Haus)
Menge: 20,000 Tag

**1.1.71 Dokumentation Kampfmittelräumung**
Menge: 1,000 psch

**1.1.80 Rohrgraben**
Rohrgrabenaushub ,Bkl.3-4, bis 1,50m in
Handschachtung und maschineller Arbeit
Menge: 60,000 lfm

**1.1.90 Bodenlängstransport**
Bodenlängstransport auf der Baustelle, Aushubboden,
abzufahrender Boden, gelieferter Boden von der
Kippstelle/Container zum Einbauort und zurück
Menge: 200,000 m³

**1.1.100 Abfuhr unbrauchbarer Boden**
Abfuhr von unbrauchbarem/verdrängtem Bodem
Boden laden und abfahren incl. Kippgebühr,
Schadstoffklasse Z0. nur Rohrleitungszone
Abrechnung nach Lieferscheinen
Menge: 30,000 m³

**1.1.110 Bodenanalyse**
Bodenanalyse ziehen und ermitteln lassen nach
LAGA und DK incl. Expresszuschlag
Menge: 1,000 Stck

**1.1.120 Sand**
gesiebten Sand liefern, nur Rohrleitungszone
Abgerechnet wird mit Lieferscheinen
Menge: 30,000 m³

**1.1.130 Container**
Containergestellung für die Lagerung des
Aushubbodens, Abrechnung per Haus
Menge: 10,000 Stck

**1.1.140 Verbau Rohrgraben**
Holzbohlenverbau, Stahlplattenverbau, Aluverbau,
nach Wahl des AN, per Haus
Menge: 10,000 Stck

**1.1.150 Sichern von Fremdleitungen**
Sichern von Fremdleitungen, Kabel, Leerrohre,
Gasleitungen, bis DN200, inkl Dokumentation
Menge: 50,000 Stck

**1.1.160 Fußgängerbrücke**
Fußgängerbrücke wenn erforderlich liefern und
vorhalten, Auf und
Abbau auch während der Grabenerstellung um den
Fußgängerverkehr aus dem Haus zu
gewährleisten.
Vor Hauseingang
Menge: 10,000 Stck

**1.1.170 Kopfloch**
Kopfloch für Trinkwasseranschluß an der
Grundstücksgrenzeherstellen, Boden seitlich
lagern, verfüllen und verdichten, Zulage zum Rohrgraben
Menge: 10,000 Stck

**1.1.180 Gehwegplatten aufnehmen**
Gehwegplatten aufnehmen
aufnehmen, seitlich lagern
Menge: 60,000 m²

**1.1.190 Gehwegplatten verlegen**
seitlich lagernde Platten wieder verlegen. Lieferung
und Einbau von Pflastersand bis 4cm stärke.
Menge: 60,000 m²

**1.1.200 Glennsanda**
Glennsanda, d=10cm, liefern und einbauen in den
Randflächen neben den Gehwegplatten
Menge: 120,000 m²

**1.1.201 Kopfloch an Gebäudewand**
Kopfloch an Gebäudewand herstellen um zu prüfen
aus welchen Material die Frischwasserleitung besteht.
Inkl. seitlichem Lagern des Aushub, wieder verfüllens
und verdichten.
Menge: 3,000 Stck

**1.1.210 Facharbeiter Tiefbau**
*** Bedarfsposition mit GB
Menge: 1,000 Std.

**1.1.220 Facharbeiter Baumpfleger**
*** Bedarfsposition mit GB
Menge: 72,000 Std.

**1.1.230 Saugbagger**
*** Bedarfsposition mit GB
Saugbagger (Erdsaug - LKW) incl. 1 Mann
Bedienung
Menge: 72,000 Std

**1.1.240 Bagger bis 12t**
*** Bedarfsposition mit GB
incl. Bedienung
Menge: 1,000 Std.

#### Abschnitt 1.2 Klemnerarbeiten

**1.2.10 Kernbohrungen**
Kernbohrung 100 mm herstellen
Menge: 10,000 Stck

**1.2.20 Rohrleitung**
aduxa Druckrohr PE100RC 40x3,7 SDR11 TW
schwarz, mit blauer Außenschicht 6m
PE 100 RC-Mehrschichtrohr für
Trinkwasser, SDR 11 (PN16), nach DIN EN
12201, DIN CERTCO (PAS 1075),
coextrudiert, mit innenliegender,
schwarzer Trägerschicht und äußerer,
blauer Signalschicht, nach DVGWArbeitsblatt
GW 335 A2, DVGW-geprüft.
Nennweite: DA 40 mm
Wandstärke: 3,7 mm
Länge: Stange 6 m
Druckstufe: PN 16
Fabrikat: aduxa
Modell:
Artikel-Nr.: AXPETRC40116

Ca. 6m je Haus
Menge: 60,000 lfm

**1.2.30 Winkel**
Winkel SmartFuse 40mm 90 Grad
SDR11, Gas 10 bar, Wasser 16 bar, PE100
liefern und montieren
Menge: 10,000 Stck

**1.2.40 Übergangsmuffe**
Übergangsmuffe SmartFuse 40x1 1/4" AG
Messing,Wasser 16bar,PE100
liefern und montieren
Menge: 10,000 Stck

**1.2.50 Dichteinsatz Curaflex**
Dichteinsatz Curaflex Nova Uno DN100
f. 40-45mm Doyma
DOYMA Curaflex
Dichtungseinsatz Nova Uno
mit ITL-System
abdichtend gegen drückendes und
nichtdrückendes Wasser, gasdicht,
Aufnahme axialer Bewegungen,
für Rohr-/ Kabelaußendurchmesser:
von 40,0 mm bis 45,0 mm
in Futterrohr / Kernbohrung DN 100
von 99,0 mm bis 104,0 mm
Gestellringe aus Hochleistungskunststoff
Schrauben aus V4A
Elastomer - DOYMA-Grip - EPDM
Garantiert beim Verspannen immer
das richtige Drehmoment OHNE
Drehmomentschlüssel

liefern und montieren
Menge: 10,000 Stck

**1.2.60 Grundierung-Aquagard**
Grundierung-Aquagard 1/3 Ltr.
Doyma DOYMA Aquagard (1711)
Die Grundierung dringt in die Kapillaren
und Luftbläschen
des Betons ein und verschließt
diese 0,33 Liter - ausreichend für 1,5 m2
liefern und montieren
Menge: 10,000 Stck

**1.2.70 Speziallack-Aquagard**
Speziallack-Aquagard 1/3 Ltr.
Doyma
DOYMA Aquagard (1716)
Speziallack zur dauerhaften Versiegelung
des Betons gegen eindringendes Wasser
0,33 Liter - ausreichend für 1,0 m2
liefern und montieren
Menge: 10,000 Stck

**1.2.80 Uebergangsstueck Sanpress/Profipress**
Uebergangsstueck Sanpress/Profipress
35mm x1 1/4"IG,Rotguss, m.Pressanschluss
Sanpress-Übergangsstück,
mit SC-Contur,
aus Siliziumbronze,
mit Mehrkant,
mit Innengewinde,
Modell-Nr. 2212
35 X 1 1/4 Viega 116774

liefern und montieren
Menge: 10,000 Stck

**1.2.90 Bogen Profipress 35mm 90 Grad**
Bogen Profipress 35mm 90 Grad
Kupfer, mit Pressanschluss
Profipress -Bogen 90
mit SC-Contur-Kupfer-Pressanschlüsse
Ausstattung
Dichtelemente EPDM Modell 2416
Artikelnummer 291 532
VdS-Zulassung
d (Rohraußendurchmesser): 35
liefern und montieren
Menge: 20,000 Stck

**1.2.100 Neue Zählertraverse**
Neue Zähler traverse von den HWW abholen und
montieren; Hydraulisch in Kupferrohr 35 mm
verbinden und gegen Schwitzwasser isolieren;
Leitung Spülen.
Menge: 20,000 lfm

**1.2.110 Übergang auf das Habit Rohr herstellen.**
Menge: 10,000 Stck

**1.2.120 Universalkupplung**
*** Bedarfsposition mit GB
Universalkupplung 24-28mm Serie19 PP
Plasson Wasser z.Stecken PVC/PE/Metall
liefern und montieren
Menge: 10,000 Stck

USt %: 19,00
